# Seehausen, Regenwasserkonzept
Angebotsaufforderung (GAEB 90, DA83)
Währung: EUR
Auftraggeber: Verbandsgemeinde Seehausen

## Seehausen, Regenwasserkonzept, Planung
Datum: 07.06.26

### Gewerk 01 Vorbereitende Leistungen

#### Titel 01.01 Vorbereitung für Vermessungsleistungen

**01.01.0010 Bestandserfassung**
Bestandserfassung
Für die Hansestadt Seehausen (Altmark) ist ein
Regenwasserkonzept zu erstellen.
Die Schächte sind zu erfassen und in den übergebenen
Lageplänen, die in unterschiedlichen Versionen (Papier
und dwg) unmaßstäblich aber örtlich auffindbar
darzustellen. Für Bestandsaufnahmen auf
Privatgrundstücken ist der AG rechtzeitig zu
informieren.
Die Darstellung dient als Grundlage für die Einweisung
für die Vermessungsleistungen.
Das Kanalsystem der Hansestadt besteht aus ca. 360
Schächten und ca. 14km Regenwasserleitungen.
Der angebotene Einheitspreis gilt als Pauschale bis zu
einer Unter- oder Überschreitung des genannten Menge.
Menge: 1,000 psch

**01.01.0020 Unterbrechungen wegen Zutrittsproblemen bei Privatgrundstücken**
Unterbrechungen wegen Zutrittsproblemen bei
Privatgrundstücken
Sollten Schächte auf Privatgrundstücken festgestellt
oder vermutet werden, ist der AG unverzüglich zu
unterrichten. Sollten nachweislich keine anderen
Leistungen möglich sein und es durch das
Betretungsproblem zu Verzögerungen kommen, sind die
hier genannten Stundensätze anzusetzen.
Menge: 30,000 h

**01.01.0030 Einweisung Vermessung**
Einweisung des Vermessungsbüros vor Ort
Die Vermessung ist so einzuweisen, dass diese in die
Lage versetzt wird, sämtliche zu vermessenen Schächte
zu finden. Wegen der Anzahl der Schächte (ca. 360 St.)
ist hierfür ausreichend Zeit einzuplanen.
Der angebotene Einheitspreis gilt als Pauschale bis zu
einer Unter- oder Überschreitung des genannten Menge.
Mit dieser Position sind bis zu drei Anfahrten
abgegolten.
Menge: 1,000 psch

**01.01.0040 Zusätzliche Anfahrten für Einweisungen**
Zusätzliche Anfahrten für Einweisungen
über den in der Vorposition beschriebenen Umfang
hinaus.
Abrechnung je Stück An- und Abfahrt
Menge: 3,000 St

#### Titel 01.02 Vorbereitung für Kanalbefahrung

*Hinweis*
Hier ist die Übernahme der Leistung aus der
Bestandserfassung für den Vermesser notwendig
Nach Möglichkeit ist so zu verfahren, dass die
Kanalbefahrung nur in bereits vermessenen
Kanalabschnitten durchgeführt wird.

**01.02.0010 Einweisung Kanalbefahrer**
Einweisung des Unternehmens für die Kanalbefahrung vor
Ort
Die Einweisung ist so vorzunehmen, dass der Befahrer in
die Lage versetzt wird, sämtliche zu vermessenen
Schächte und die jeweiligen Leitungen zu finden und
zuordnen zu können. Wegen der Anzahl der Schächte (ca.
360 St.) ist hierfür ausreichend Zeit einzuplanen. Über
die Dauer der Kanalbefahrung ist eine ausreichende
Betreuung dieser Leistung sicherzustellen.
Der angebotene Einheitspreis gilt als Pauschale bis zu
einer Unter- oder Überschreitung des genannten Menge.
Mit dieser Position sind bis zu drei Anfahrten
abgegolten.
Menge: 1,000 psch

**01.02.0020 Zusätzliche Anfahrten für Einweisungen**
Zusätzliche Anfahrten für Einweisungen
über den in der Vorposition beschriebenen Umfang
hinaus.
Abrechnung je Stück An- und Abfahrt
Menge: 3,000 St

### Gewerk 02 Planungsleistungen

#### Titel 02.01 Planungsleistungen Zustandsermittlung

**02.01.0010 Datenübernahme Vermessung**
Datenübernahme Vermessung

Übernahme der Daten aus der übergebenen Vermessung
Kontrolle der Daten auf Plausibilität und Vorbereitung
für die weitere Bearbeitung
Übergabe erfolgt im Datenaustauschformat dxf
- Lagestatus: 489 (ETRS'89 UTM32)
- Höhenstatus: 170 (DHHN2016)
Menge: 1,000 psch

**02.01.0020 Datenübernahme Kanalbefahrung**
Datenübernahme Kanalbefahrung

Übernahme der Daten aus der übergebenen Kanalbefahrung
Kontrolle der Daten auf Plausibilität und Vorbereitung
für die weitere Bearbeitung
Datenaustausch im Format ISYBAU-XML (2024)
Menge: 1,000 psch

**02.01.0030 Auswertung Kanalbefahrung**
Einlesen der Ergebnisse der Kanalbefahrung in eine
Auswertungssoftware mit folgenden Mindestmerkmalen:
- graphische Konstruktion von Schächten, Haltungen,
Anschlussleitungen und Bauwerken
- Erstellung von Bestandsplänen, Schadens- und
thematischen Plänen
- kanalspezifische Konstruktionen, Auswertungen und
Analysen
- Import von Daten der TV-Befahrung (ISYBAU-XML (2024))
- Zustandsanalyse und -bewertung der Schadensdaten nach
DIN EN 13508-2/DWA-M 149-2
- Ausführliches Schadensprotokoll
- Videoanalyse (auch Panoramo-Filme)
Verwaltung aller Daten im dwg-Format
Ausgabe von Berichten nach vorgegebenen Kriterien
Ausführung dieser Position für die Leitung (14.500m)
und die Schächte (ca. 360 St.)
Der angebotene Einheitspreis gilt als Pauschale bis zu
einer Unter- oder Überschreitung der genannten Menge um
bis zu 10%. Im Fall der Über- oder Unterschreitung wird
auf der Basis des Angebotseinheitspreises ein neuer
Preis gebildet.
Menge: 1,000 psch

**02.01.0040 Schadensklassifizierung**
Zustandsbewertung und Schadensklassifizierung
nach DIN EN 13508-2/DWA-M 149-2
- Durchführung einer Schadensklassifizierung aus den
übergebenen Befahrungsdaten
- Entwicklung der Zustandsbewertung mit Darstellung der
Einzelschadensklassen (graphisch und Bericht)
- Zustandsbeurteilung unter Berücksichtigung
Schadensdichte und Schadenslänge, Einstufung in eine
Objektklasse
Beurteilung des Gesamtsystems
Menge: 14500,000 m

#### Titel 02.02 Planungsleistungen Hydraulik

**02.02.0010 Planungsleistungen Hydraulik**
Planungsleistungen Hydraulik
Leistungen der LP 1-2 §43 HOAI Ingenieurbauwerke mit
dem Ziel einer hydraulischen Bemessung der Gesamtanlage
Ermittlung der Einzugsflächen aus durch den
Auftraggeber übergebenen Vermessungsunterlagen oder aus
Luftbildern
Übergabe der Ergebnisse der hydraulischen Berechnungen
und Gegenüberstellung zum Ist-Zustand
Auswertung und Analyse
Anrechenbare Kosten: 6,6 Mio _
Die anrechenbaren Kosten stellen eine Festgröße dar,
die als Pauschale bis zu einer Unter- oder
Überschreitung der genannten Menge (Länge des Kanals)
in Höhe von 10% gilt.
Honorarzone III
Leistungen der LP 1-2 komplett,
Es sind alle Teilleistungen anzubieten. Abweichungen
oder nicht angebotene Teileistungen sind zu begründen
Leistungen der LP 3c fachspezifische Berechnungen
Menge: 1,000 psch

**02.02.0020 Ermittlung von Möglichkeiten zur Rückhaltung**
Auswertung der Unterlagen und Ermittlung von
Möglichkeiten zur Rückhaltung des Niederschlagswassers
im Netz, auch durch Zwischenspeicherung, Versickerung
u.ä. Verfahren
Menge: 60,000 h

**02.02.0030 Hydraulische Berechnungen zur Vorposition**
Menge: 40,000 h

**02.02.0040 Vorstellung der Varianten in den Entscheidungsgremien**
Vorstellung der Varianten in den Entscheidungsgremien
der Hansestadt Seehausen (Altmark)
Menge: 15,000 h

**02.02.0050 Überarbeitung und weitere Abstimmungen**
Überarbeitung und weitere Abstimmungen
Überarbeitung der Varianten nach der Vorstellung beim
AG und Abstimmungen mit dem Landesbetrieb für
Hochwasserschutz und dem Landkreis als Untere
Wasserbehörde
Menge: 18,000 h

**02.02.0060 Übergabe der Unterlage**
Übergabe der abgestimmten Unterlage
als vollständiges Werk in Papierform und digital
(pdf-Format, dxf/ dwg für CAD-Unterlagen)
Menge: 1,000 St

USt %: 19,00
